# Turiner Str. 20
Angebotsaufforderung (GAEB DA XML 3.0, DA83)
Projekt: 017400
Währung: EUR
Erstellt mit: GXML Toolbox V3.3 R20230829, iTWO_64 V24.0.454, 11.03.2026

## 08_210 Dacharbeiten
Datum: 11.03.2026

*Hinweis: Bauvorhaben*
Bauleiter: Herr Jäger

E-Mail: torsten.jaeger@covivio.immo

Die BE-Stellung erfogt durch das Gewerk WDVS
vor der Ausführung der Fassadenarbeiten, da aufgrund beengter Platzverhältnisse die Gewerke Fenster, Gerüst (bauseits) und Dachdecker als Vorgewerke tätig werden müssen.

| Baustelleneinrichtung | 13.04.2026 |
| --- | --- |
| Gerüststellung | 15.04.2026 bis 27.11.2026 |
| Dachdeckerarbeiten | 18.05.2026 bis 18.11.2026 |
| Fensterbauarbeiten | 13.04.2026 bis 31.07.2026 |
| Wärmedämmung / Fassadenarbeiten | 22.06.2026 bis 18.11.2026 |
| Elektroarbeiten | 31.08.2026 bis 18.12.2026 |
| Austausch Hauseingangstüren | 19.10.2026 bis 30.10.2026 |
| Tischlerarbeiten/Anstricharbeiten/Bodenleger | 26.10.2026 bis 12.03.2027 |
| Außen-/Hofanlage | 23.02.2027 bis 17.04.2027 |

*Hinweis: Fotos*
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Foto Straßenansicht Turinerstraße 20, 13347 Berlin (Foto aufgenommen 2025)

*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 1 Dachklempnerarbeiten Turiner Str. 20

#### Abschnitt 1.1 Baustellenenrichtung

**1.1.10 Baustelleneinrichtung**
*** Pauschalposition
Einrichten der Baustelle mit allen für
die nachfolgend beschriebenen Arbeiten
notwendigen Leistungen.
Liefern sämtlicher für die Durchführung
der Arbeiten benötigter Maschinen und
Materialien.
Menge: 1,000 psch

**1.1.20 Bau-WC**
*** Pauschalposition
*** Bedarfsposition ohne GB
Liefern, wöchentliche Reinigung eines
Bau-WC mit Waschbecken, ohne
Wasseranschluss. für die Dauer der Arbeiten

(sofern notwendig und keine Nutzungs des Bau-WC anderer
Gewerke möglich ist)
Menge: 1,000 psch

#### Abschnitt 1.2 Straße VH Zwerchgiebel

**1.2.10 Rückbau und Entsorgung Traufgesimsabdeckung**
Vorhandene Traufgesimsabdeckung aus legiertem Zink, direkt befestigt, Abwicklung ca. 450-500 mm,
einschließlich sämtlicher Verbindungs- und Befestigungsmaterialien
 rückbauen, nach unten
transportieren, in Container oder
Fahrzeug AN laden und inkl. Transport- und
Entsorgungskosten fachgerecht entsorgen.
Menge: 23,000 m

**1.2.20 Zulage Rückbau und Entsorgung Traufgesimsabdeckung**
Zulage Rückbau und Entsorgung Traufgesimsabdeckung Zink
je weitere 100mm Abwicklung
Menge: 1,000 m

**1.2.30 Rückbau und Entsorgung Traufgesimsabdeckung /Zwerchgiebel**
Vorhandene Traufgesimsabdeckung / Zwerchgiebelaus legiertem Zink, direkt befestigt, Abwicklung ca. 950-1000 mm,
einschließlich sämtlicher Verbindungs- und Befestigungsmaterialien
 rückbauen, nach unten
transportieren, in Container oder
Fahrzeug AN laden und inkl. Transport- und
Entsorgungskosten
fachgerecht entsorgen.
Menge: 13,000 m

**1.2.40 Zulage Rückbau und Entsorgung Traufgesimsabdeckung /Zwerchgiebel**
Zulage Rückbau und Entsorgung Traufgesimsabdeckung /Zwerchgiebel je weitere 100mm Abwicklung
Menge: 1,000 m

**1.2.50 Traufgesimsabdeckung zweiteilig Zn 0,7mm**
Zweiteilige Abdeckung des Traufgesims mit Kantblech aus legiertem Zink
und durchgehendem Vorstoß- und
Halteblech aus verzinktem Stahl, einschließlich
Verbindungs- und Befestigungsmaterial
liefern
und mit 3° Neigung fachgerecht montieren.

Vorstoßblech
- aus verzinktem Stahl
- durchgehend
- Befestigung konstruktiv im Mauerwerk mit Nageldübelkombination
- Zuschnitt: ca. 570-600 mm
- Kantungen: 3

Abdeckblech
- aus legiertem Zink
- Materialstärke 0,7 mm
- Zuschnitt: ca. 570-600 mm
- Kantungen: 3

Die Verbindung der Einzellängen erfolgt mit Lötnaht.

Mit einzukalkulieren ist das Liefern und Auftragen einer plastischen Dichtungs- und Klebemasse zwischen Abdeckung und Maueroberseite mit geeigneter Zahnkelle oder Rillenspachtel, zwecks Untergrundausgleich und Lagesicherung.

Beispielfabrikat:
Enke Enkolit Blech-Kaltkleber

Angeb. Fabr.: '....................................................'

Die Abrechnung erfolgt im Längenmaß.

Die Abrechnung erfolgt auf Längenmaß.
Menge: 23,000 m

**1.2.60 Zulage Traufgesimsabdeckung zweiteilig Zn 0,7mm**
Zulage Traufgesimsabdeckung zweiteilig Zn 0,7mm
je weitere 100mm Zuschnitt
Menge: 52,000 m

**1.2.70 Zulage konkave Zwerchgiebelbereiche**
Zulage zu vorbeschriebener Traufgesimsabdeckung, für den Mehraufwand zur Ausbildung im Bereich der konkaven und konvexen Zwerchgiebeloberseiten und entsprechend erforderlicher Segmentierung
Abwicklung ca. 950-1000 mm
Menge: 13,000 m

#### Abschnitt 1.3 Hoftraufen VH, SF, HH

**1.3.50 Trauf/Gesimsabdeckung - WDVS**
Trauf/Gesimsabdeckung - WDVS

Zuschnitt ca. 250-290 mm

3 Kantungen und 1 Umschlag
Die Befestigung erfolgt Konstruktiv im Bestandsgesims
mit entsprechend geeigneten Befestigungsmitteln  aus nichtrostendem Stahl, (Spenglerdichtschrauben).
Maximaler Abstand Befestigungspunkte 0,25 m.
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Menge: 80,000 m

**1.3.51 Zulage Ausbildung Eckbereiche**
Zulage zu vorbeschriebener Traufgesimsabdeckung, für den Mehraufwand zur fachgerechten Ausbildung im Innen- und Außeneckbereich.

Die Abrechnung erfolgt je Stück fix und fertiger Arbeit.
Menge: 20,000 St

**1.3.60 dauerlastische Dichtstofffugen herstellen**
Einbringen einer Dichtstofffase zwischen Abkantung Traufgesimsabdeckunl und Bauwerksfläche mit einem Dichtstoff auf Basis PU-Hybrid für den Ingenieur- und Hochbau.
Es ist eine Fugenbreite zwischen 10 und 35 mm einzuhalten und ein Breiten/Dicken-Verhältnis von 2:1.
Verarbeitung:
Bei entsprechender Untergrundvorbereitung mit für den jeweiligen Untergrund geeigneten Primer und dem Einbringen einer dicht anliegenden geschlossenzelligen PE Rundschnur wird der Fugendichtstoff in die vorbereitete Fuge mit einer geeigneten Pistole eingebracht. Es ist darauf zu achten, dass der Dichtstoff Blasen- und Hohlraumfrei eingebracht wird und vollflächigen Kontakt zu den Fugenflanken aufweist.

Anschließend wird die Fugenoberfläche mit einem geeigneten Glättwerkzeug oder Spachtel abgezogen, wobei der Dichtstoff an die Haftflächen und an das Hinterfüllmaterial angedrückt werden muss. Zusätzlich ist die Oberfläche mit einem vom Hersteller des Dichtstoffs freigegebenen Abglättmittel zu glätten.
Verarbeitung bei Untergrundtemperaturen zwischen + 5 °C und + 35 °C, Umgebungstemperatur zwischen + 5 °C und + 40 °C, Untergrund trocken.
Technische Daten Dichtstoff:
Chemische Basis:
1-komponentiges Silan-Terminiertes Polymer auf Basis PU-Hybrid-Technologie, feuchtigkeitshärtend
Dichte nach DIN 53479: ~ 1,35 kg/ltr. (betongrau)
Hautbildung: ~ 60 Minuten (+ 23 °C/50 % r. F.)
Durchhärtung: > 2 mm/24 h (+ 23 °C/50 % r. F.)
Zulässige Gesamtverformung: 25 %
Fugenbreite: Mindestbreite 10 mm
Wasserdampfdiffusionswiderstand nach DIN 52615: µ 1.500
Standvermögen: nach DIN EN ISO 10563: 0 mm
Volumenänderung: nach DIN EN ISO 4102-1: -9 %
Temperaturbeständigkeit: - 40 °C bis + 70 °C
lösemittelfrei
geruchsneutral
lösemittelfrei
nicht korrosiv
Farbton: betongrau
Mechanische Eigenschaften Dichtstoff:
Weiterreißfestigkeit nach DIN 53515: ~ 4,5 N/mm
Shore A Härte nach DIN 53505: ~ 25 (nach 28 Tagen)  (+ 23 °C/50 % r. F.)
Zugspannung nach DIN 8339: ~ 0,5 N/mm² bei 100 % Dehnung (+ 23 °C/50 % r. F.)
Bruchdehnung nach DIN 53504: ~ 450 % (+ 23°C/50 % r. F.)
Rückstellvermögen nach DIN EN ISO 7389 B: > 80 %
Technische Eigenschaften Abglättmittel:
Chemische Basis: wässrige Tensidlösung
farblose Flüssigkeit
Dichte nach DIN 51757 / ISO 2811-1: ca. 1 kg/l
Verarbeitungstemperatur: + 5 °C bis + 35 °C
Alle ergänzenden Materialien zum Dichtstoff wie Hinterfüll- material, Primer, Abglättmittel sind in die Position einzukalkulieren
Dem AG ist vor der Ausführung das Produktdatenblatt für eine Prüfung zu übergeben.
Menge: 80,000 m

#### Abschnitt 1.4 Giebel

**1.4.10 Rückbau Brandwandabdeckung**
Rückbau Brandwandabdeckung
inkl. Transport- und Entsorgungskosten fachgerecht entsorgen.
Menge: 35,000 m

**1.4.20 Brandwandaufmauerung Vollziegel Mauerbreite 40cm**
*** Bedarfsposition mit GB
Aufmauerung und Erhöhung der vorhandenen, ca. 40 cm breiten
Brand- und Gebäudeabschlusswände im Schrägdachbereich, analog neuem Wärmedämmungsauftrag, um
ca. 25-30 cm, mit
Mauerwerk aus entsprechend geprüfter und für
den Einbaufall zugelassener
Vollziegel und Vermörtelung.

Brandwandaufmauerung bestehend
aus zwei Lagen
Vollziegeln gemäß DIN EN 771-1, DIN 20000-401,

- Rohdichteklasse 1,8
- Festigkeitsklasse 20
- Abmessungen: 240 x 170 x 113 mm
- Format: 3 DF
- Wärmeleitfähigkeit λ m. MG IIa: 0,81 W/mK
- char. Mauerwerksdruckfestigkeit fk: 6,7 MN/m²
- bewertetes  Schalldämmmaß Rw: 62,8/60,1 dB
- Feuerwiderstandsklasse (REI-M): Brandwand

liefern und mit Normalmörtel
Mörtelgruppe IIa (NM MG IIa),
einschließlich Stoßfugenvermörtelung nach EN 1996, fachgerecht
in fix und fertiger Arbeit herstellen.

Die Abrechnung erfolgt auf Längenmaß.
Menge: 35,000 m

**1.4.30 Mörtelstreifen für Wandanschlussausbildung**
*** Bedarfsposition mit GB
Liefern und fachgerechtes Herstellen und Aufbringen von
Mörtelstreifen aus Kalkzementmörtel in einer
Breite von ca. 20-30 cm,
parallel zur jeweiligen Dachflàche angelegt
und glatt abgezogen.
Mörtelstreifen bis ca. 10-15 cm über den Anschlussoberkanten.

Die Abrechnung erfolgt auf Längenmaß hergestelltem Mörtelstreifen.
Menge: 35,000 m

**1.4.40 Brandwandabdeckung Zn 0,7mm**
Abdeckung der Brand- und Gebäudeabschlusswände mit Kantblech aus legiertem Zink, Einzelhaften aus verzinktem Stahlblech sowie Blechkleberauftrag zwischen Blech und Maueroberseite.

Zinkabdeckung:
- Zuschnitt: ca. 820-860 mm
- Kantungen: 4 Stück
- Materialstärke: 0,7 mm
- Oberfläche: walzblank

Stahlhaften:
- Zuschnitt: ca. 200 mm
- Kantungen: 1-2 Stück
- Materialstärke: 1,0 mm
- Oberfläche: walzblank

Brandwandabdeckung herstellen, liefern und einschließlich Verbindungs- und Befestigungsmaterial fachgerecht einbauen und montieren inkl. ca. 200 mm auskragende Holz-UK-Platte.

Systemskizze:
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Mit einzukalkulieren ist das Auftragen einer plastischen Dichtungs- und Klebemasse auf Bitumenbasis zwischen Abdeckung und Maueroberseite mittels entsprechender Zahnkelle/Rillenspachtel, zum Untergrundausgleich und lagesicheren Montage.

Beispielfabrikat:
Enke Enkolit Blech-Kaltkleber

Angeb. Fabr.: '..............................................................'

Die Abrechnung erfolgt im Längenmaß.
Menge: 35,000 m

#### Abschnitt 1.5 Rinnen/Fallrohre

**1.5.10 Fallrohr Demontage**
Fallrohr Demontage
inkl. Rohrschellen, Transport- und Entsorgungskosten fachgerecht entsorgen.
Menge: 108,000 m

**1.5.20 Provisoium Dachetnwässeung während der Bauzeit**
Provisoium Dachetnwässeung während der Bauzeit
mittels PE-Folien-Schlauch / Drainrohr
fachgercht anbringen und nach Beendigung der Maßnahme
entfernen und entsorgen
Menge: 6,000 Stk

**1.5.30 Neue Fallrohre**
Neue Fallrohre
Fallrohr DN 120
Regenfallrohr, rund, Nenngröße 120 mm,
maschinell innengelötet, inkl. feuerverzinkten
Rohrschellen, nichtrostender Ringschraube, Wulst
und Scharnier herstellen. Rohrwulste oder Nasen
über den Rohrschellen als Auflager anlöten.
Menge: 108,000 m

**1.5.40 Zulage Fallrohrbögen 40-90°**
Menge: 10,000 Stk

**1.5.50 Standrohr**
Standrohre aus feuerverzinktem Stahl 2000 mm inkl. Revisontionsöffnung passend zum Fallrohr liefern und an
Fallrohr und Entwässerung (1 Bogen ist einzukalkulieren) anschließen.
Menge: 6,000 Stk

**1.5.60 Rinne Korosionsschutzanstrich**
Menge: 100,000 m

#### Abschnitt 1.6 Sonnstiges

**1.6.10 Ausbau Dachausstieg**
Ausbau Dachausstieg
Ausbau eines Dachausstieges in der Flachdachfläche
komplett, inkl.Transport- und Entsorgungskosten
fachgerecht entsorgen.
Größe ca. 80 x 80 cm
Einschl. Sicherung der Dachöffnung
Menge: 2,000 Stk

**1.6.20 Einbau Dachausstieg**
Einbau Dachausstieg
liefern und einbauen und abdichten
inkl.Öffnungsunterstützung und Arretierung mittels
Gasfedern oder gleichwertig
Größe bis ca. 90 x 90 cm
Menge: 2,000 Stk

#### Abschnitt 1.7 Stundenlohnarbeiten

*Hinweis*
Hinweis Stundenlohnarbeiten

Unvorhersehbare, für das Gesamtwerk jedoch erforderlich werdende Arbeiten auf ausdrückliche Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.7.5 Facharbeiter**
*** Stundenlohnarbeiten
Stundenansatz für unvorhersehbare Arbeiten sowie für notwendig werdende Anpassungs-, Änderungs-, oder Reparaturmaßnahmen an der bestehenden
Hängedachrinne aus Zink.
Menge: 30,000 Std

**1.7.10 Helfer**
*** Stundenlohnarbeiten
Stunden eines Helfers, einschließlich aller Zuschläge.
Menge: 20,000 Std
